# Pintura acrílica interior-exterior mate para la decoración de paredes y techos, referencia P-30 de Titanpro. Envase: 15l. Color:negro

- Propiedad del archivo: CONSTRUNARIO
- Formato: FIEBDC-3/2012
- Programa: Construnario Versión 3.51
- Fecha de los precios: 10/01/2023
- Divisa: EUR

**P30N_15LTIT** u Pintura acrílica interior-exterior mate para la decoración de paredes y techos, referencia P-30 de Titanpro. Envase: 15l. Color:negro
Precio: 57.05
Pintura acrílica interior-exterior mate para la decoración de paredes y techos en viviendas, locales, naves industriales, patios interiores …etc. - Transpirable, no alterando la permeabilidad del sustrato y permitiendo el libre paso del vapor de agua. - Gran blancura y poder cubriente. - Contiene conservante antimoho. - Lavable.
