# Pintura interior-exterior mate, referencia P-40 de Titanpro, Envase: 4 l. Para protección de fachadas, morteros y decoración. Blanco

- Propiedad del archivo: CONSTRUNARIO
- Formato: FIEBDC-3/2012
- Programa: Construnario Versión 3.51
- Fecha de los precios: 10/01/2023
- Divisa: EUR

**P40_4LTIT** u Pintura interior-exterior mate, referencia P-40 de Titanpro, Envase: 4 l. Para protección de fachadas, morteros y decoración. Blanco
Precio: 20.30
Pintura interior-exterior mate ideal para la protección de fachadas y morteros monocapa y la decoración de interiores, comunidades de vecinos, patios, naves, donde se buscan acabados duraderos. - Resiste bien en climas exigentes. - Buen poder de cobertura, impermeabilidad y transpirabilidad. - Blancura inalterable, - Contiene conservante antimoho. - Fácil aplicación. - Garantía de hasta 5 años, si se solicita la prescripción y seguimiento a nuestro equipo de ventas.
