# Pintura vinílica de acabado mate-sedoso lavable para interiores, referencia P-50 de Titanpro. Envase: 4 l

- Propiedad del archivo: CONSTRUNARIO
- Formato: FIEBDC-3/2012
- Programa: Construnario Versión 3.51
- Fecha de los precios: 10/01/2023
- Divisa: EUR

**P50_4LTIT** u Pintura vinílica de acabado mate-sedoso lavable para interiores, referencia P-50 de Titanpro. Envase: 4 l
Precio: 20.90
Pintura vinílica de acabado mate-sedoso lavable para interiores. Permite obtener acabados de gran blancura, elegancia y alto poder cubriente. - Gran rendimiento. - Acabado perfecto, sin marcas ni rebrillos. - Fácil aplicación, no gotea ni salpica. - Contiene conservante antimoho .
