# Pintura acrílica de elevadas prestaciones con un bajo grado de mate, referencia P-500 de Titanpro. Interior/exterior. Envase: 15 l

- Propiedad del archivo: CONSTRUNARIO
- Formato: FIEBDC-3/2012
- Programa: Construnario Versión 3.51
- Fecha de los precios: 10/01/2023
- Divisa: EUR

**P500_15LTIT** u Pintura acrílica de elevadas prestaciones con un bajo grado de mate, referencia P-500 de Titanpro. Interior/exterior. Envase: 15 l
Precio: 83.20
Pintura acrílica de elevadas prestaciones con un bajo grado de mate que permite obtener excelentes acabados tanto en interiores como en exteriores. - Acabado perfecto sin marcas ni rebrillos. - Disimula imperfecciones del soporte. - Alta lavabilidad y poder cubriente. - Contiene conservante antimoho. - Alta transpirabilidad. - Resistencia al salpicado. - Buen comportamiento a la intemperie.
