# Revestimiento silicato mineral, referencia R-80 de Titanpro. Envase: 15 l. Acabado extra mate

- Propiedad del archivo: CONSTRUNARIO
- Formato: FIEBDC-3/2012
- Programa: Construnario Versión 3.51
- Fecha de los precios: 10/01/2023
- Divisa: EUR

**R80_15LTIT** u Revestimiento silicato mineral, referencia R-80 de Titanpro. Envase: 15 l. Acabado extra mate
Precio: 125.84
Revestimiento de naturaleza mineral para el pintado de fachadas donde se requiera un acabado extra mate. Ideal para la restauración de edificios históricos y fincas nobles. - Gran resistencia a agentes atmosféricos y alta permeabilidad al vapor de agua. - Excelente adherencia: se adhiere al cemento por reacción química. - Buena resistencia al ensuciamiento. - Garantía de hasta 12 años, si se solicita la prescripción y seguimiento a nuestro equipo de ventas.
