# Imprimación mineral de silicato, referencia R-80 de Titanpro. Envase de 15 l. Como base para revestimiento R-80

- Propiedad del archivo: CONSTRUNARIO
- Formato: FIEBDC-3/2012
- Programa: Construnario Versión 3.51
- Fecha de los precios: 10/01/2023
- Divisa: EUR

**O85_15LTIT** u Imprimación mineral de silicato, referencia R-80 de Titanpro. Envase de 15 l. Como base para revestimiento R-80
Precio: 106.75
Imprimación al agua de naturaleza mineral para cemento u hormingón como base para R-80 Revestimiento Silicato. - Gran poder de penetración para garantizar una absorción homogenea de la pintura de acabado. - Gran resistencia a los agentes atmosféricos. - Sirve como diluyente para R80 Revestimiento Silicato.
