# Fluxómetro electrónico expuesto libre de contacto, modelo Free de Stern. Pila de 9 V. Descarga dual flush

- Propiedad del archivo: CONSTRUNARIO
- Formato: FIEBDC-3/2012
- Programa: Construnario Versión 3.51
- Fecha de los precios: 20/10/2021
- Divisa: EUR

**113100** u Fluxómetro electrónico expuesto libre de contacto, modelo Free de Stern. Pila de 9 V. Descarga dual flush
Fluxómetro electrónico expuesto libre de contacto, modelo Free de Stern. Pila de 9 V. Descarga dual flush Instalación: expuesta Operación: la descarga tiene lugar cuando el usuario se aleja del orinal, después de su uso. Presión recomendada: 1 bar - 8.0 bar Descarga higiénica: automática. cada 24 horas durante 6 segundos luego de la última activación Fluxómetro electrónico expuesto libre de contacto para orinal, activación por medio de sensor infrarrojo. Funciona con pila interna de 9 V filtros incluidos. cuerpo de bronce. Por su fácil instalación es ideal para renovaciones. rango del sensor ajustable de forma manual o con control remoto. otras funciones modi?cables con control remoto: tiempo de descarga, tiempo de reacción, tiempo de retraso, encendido/apagado, reajuste. Provisto con sistema indicador de pila baja y descarga automática cada 24 horas en el caso que el producto no haya sido utilizado.
