# Touch-Free Electronic Flush Valve for Urinals, Free from Stern. 9V Battery

- Owner of the file: CONSTRUNARIO
- Format: FIEBDC-3/2012
- Program: Construnario Versión 3.51
- Date of prices: 20/10/2021
- Currency: EUR

**113100** u Touch-Free Electronic Flush Valve for Urinals, Free from Stern. 9V Battery
Price: 000
Touch-Free Electronic Flush Valve for Urinals, Free from Stern. 9V Battery Installation Exposed wall-mounted Power Supply · 9V battery · 9V transformer Operating pressure 0.5-8.0 BAR / 7.0-116.0 PSI Water flow 1.89 LPF / 0.5 GPF Touch-free electronic flush valve for urinals. Activated by infrared sensor. Shut-off valve, filter and a low battery indicator are included. 24 hours hygiene flush is included. Chrome plated body. Pre-flush optional upon request. Adjustable settings by remote control: sensor range, security time, delay in, delay out, on-off and reset to factory settings.
