# Touch-Free Elctronic Flush Vale for Urinals, Jupiter 2040 E from Stern. 9V transformer

- Owner of the file: CONSTRUNARIO
- Format: FIEBDC-3/2012
- Program: Construnario Versión 3.51
- Date of prices: 20/10/2021
- Currency: EUR

**125901** u Touch-Free Elctronic Flush Vale for Urinals, Jupiter 2040 E from Stern. 9V transformer
Price: 000
Touch-Free Elctronic Flush Vale for Urinals, Jupiter 2040 E from Stern. 9V transformer Installation Concealed Power Supply • 9V Alkaline battery • 9V transformer Operating pressure 0.5-8.0 bar / 7.0-116.0 psi Water flow 1.89 LPF Eco water saving option 0.5 LPF Touch free electronic flush valve for urinals. Activated by an infrared sensor. Shut-off valve and filter included. Preflush optional upon request. A 24 hours hygiene flush is included. Stainless steel panel. The following settings can be changed by using the Stern remote control: Sensor Range, Delay In, Delay Out, Reset and On-Off.
