# Fluxómetro electrónico sin contacto, modelo Jupiter 2040 H de Stern. Para urinarios. Pila 9 V. Horizontal

- Propiedad del archivo: CONSTRUNARIO
- Formato: FIEBDC-3/2012
- Programa: Construnario Versión 3.51
- Fecha de los precios: 20/10/2021
- Divisa: EUR

**125910** u Fluxómetro electrónico sin contacto, modelo Jupiter 2040 H de Stern. Para urinarios. Pila 9 V. Horizontal
Fluxómetro electrónico sin contacto, modelo Jupiter 2040 H de Stern. Para urinarios. Pila 9 V. Horizontal Instalación: empotrada a pared Consumo: 1.89 LPF, disponibles 1 LPF o 0.5 LPF Descarga higiénica automática: aclarado automático cada 24H horas luego de la última activación Presión recomendada: 0.5 - 8.0 bar (14.5 - 116 PSI). Fluxómetro electrónico libre de contacto para urinario, activado por sensor. descarga automático cada 24 horas en el caso que el producto no haya sido utilizado. diferentes consumos disponibles, 1.89 LPF, 1 LPF 0.5 LPF válvula de cierre, filtro e indicador de batería baja. Descarga previa opcional disponible bajo pedido. Panel de acero inoxidable 316. Con el control remoto de Stern pueden modificarse los siguientes parámetros: rango del sensor, tiempo de descarga, tiempo de reacción, tiempo de retraso y encendido-apagado.
