# Touch Free Electronic Flush Valve For Urinal, Jupiter M 0,5 GPF from Stern. Internal 9V battery

- Owner of the file: CONSTRUNARIO
- Format: FIEBDC-3/2012
- Program: Construnario Versión 3.51
- Date of prices: 20/10/2021
- Currency: EUR

**140112** u Touch Free Electronic Flush Valve For Urinal, Jupiter M 0,5 GPF from Stern. Internal 9V battery
Price: 000
Touch Free Electronic Flush Valve For Urinal, Jupiter M 0,5 GPF from Stern. Internal 9V battery Installation Exposed. Power Supply · 9V battery · 9V transformer Water flow 1.89 lpf / 0.5 gp f Operating pressure 1.0-8.0 bar / 14.5-116.0 psi Touch free exposed electronic flush valve for urinals. Activated by an infrared sensor. Includes a manual override flush activator button. Flushing duration and other settings are adjustable by remote control.
