# Fluxómetro electrónico expuesto sin contacto, modelo Jupiter ME 0,5 GPF de Stern. Para urinarios. Transformador 9 V

- Propiedad del archivo: CONSTRUNARIO
- Formato: FIEBDC-3/2012
- Programa: Construnario Versión 3.51
- Fecha de los precios: 20/10/2021
- Divisa: EUR

**140516** u Fluxómetro electrónico expuesto sin contacto, modelo Jupiter ME 0,5 GPF de Stern. Para urinarios. Transformador 9 V
Fluxómetro electrónico expuesto sin contacto, modelo Jupiter ME 0,5 GPF de Stern. Para urinarios. Transformador 9 V Instalación: expuesta Consumo: 1.89 LPF / 0.5 GPF Presión recomendada: 1.0-8.0 bar / 14.5-116.0 PSI Fluxómetro electrónico libre de contacto para orinal. Activado por sensor de infrarrojos. Descarga previa opcional disponible bajo pedido. Incluye descarga higiénica cada 24 horas de no uso. Con el control remoto de Stern pueden modificarse los siguientes parámetros: rango del sensor, tiempo de descarga, tiempo de reacción, tiempo de retraso y encendido-apagado.
