# Fluxómetro electrónico libre de contacto para inodoro, modelo Nara Eco 2032 de Stern. Pila de 9 V. Descarga dual flush

- Propiedad del archivo: CONSTRUNARIO
- Formato: FIEBDC-3/2012
- Programa: Construnario Versión 3.51
- Fecha de los precios: 20/10/2021
- Divisa: EUR

**160320** u Fluxómetro electrónico libre de contacto para inodoro, modelo Nara Eco 2032 de Stern. Pila de 9 V. Descarga dual flush
Fluxómetro electrónico libre de contacto para inodoro, modelo Nara Eco 2032 de Stern. Pila de 9 V. Descarga dual flush Instalación: Empotrada a pared Consumo: Sistema de doble descarga. Media descarga 3 LPF , Descarga completa 6 LPF y version Eco de 4.8 LPF Presión recomendada: 1 bar - 8.0 bar Descarga higiénica: automática. Aclarado automático cada 24 horas de no uso después de la última activación Fluxómetro electrónico libre de contacto para inodoro, instalación mural empotrada Activación por medio de sensor provisto con sistema doble descarga, descarga media de 3 LPF y descarga completa de 6 litros o de 4.8 litros . Incluye botón mecánico para descarga Manual alternativa , incluye panel protector que facilita la instalación y protege los componentes. Opción con bastidor en caso de que la instalación lo requiera Rango del sensor ajustable con control remoto. Otras funciones modificables con control remoto: tiempo de descarga, tiempo de reacción tiempo de retraso, encendido/apagado, reajuste. Provisto con sistema indicador de pila baja y descarga automático cada 24 horas en el caso que el producto no haya sido utilizado.
