# Touch-Free Electronic W.C. Flush Valve, Nara Eco 2032 from Stern. 9V Battery. Water saving LEED setting

- Owner of the file: CONSTRUNARIO
- Format: FIEBDC-3/2012
- Program: Construnario Versión 3.51
- Date of prices: 20/10/2021
- Currency: EUR

**160320** u Touch-Free Electronic W.C. Flush Valve, Nara Eco 2032 from Stern. 9V Battery. Water saving LEED setting
Price: 000
Touch-Free Electronic W.C. Flush Valve, Nara Eco 2032 from Stern. 9V Battery. Water saving LEED setting Installation Concealed. Iron frame available Power Supply • 9V battery • 9V transformer Operating pressure 1.0-8.0 bar / 14.5-116.0 psi Water flow 3 lpf half flush / 0.8 gpf 6 lpf full flush / 1.58 gpf ECO - Water saving option 4.5 lpf full flush / 1.18 gpf Touch-free electronic W .C. flush valve with a mechanical override button. Activated by a dual flush infrared sensor. Metallic panel in satin finish. S hut-off valve, filter and a low battery indicator are included. Powered by a 9V battery or 9V transformer. With a 24-hour hygiene flush. Adjustable settings by remote control: sensor range, security time, delay in, delay out, on-off and reset to factory settings. L ow water consumption options and pre-flush operation are available upon request.
