# Touch-Free Electronic Uribal Flush Valve, Nara 2030 from Stern. 9V Battery

- Owner of the file: CONSTRUNARIO
- Format: FIEBDC-3/2012
- Program: Construnario Versión 3.51
- Date of prices: 20/10/2021
- Currency: EUR

**170200** u Touch-Free Electronic Uribal Flush Valve, Nara 2030 from Stern. 9V Battery
Price: 000
Touch-Free Electronic Uribal Flush Valve, Nara 2030 from Stern. 9V Battery Installation Concealed. Iron frame available Power Supply • 9V battery • 9V transformer Operating pressure 05-8.0 bar / 7.0-116.0 PSI Water flow 1.89 LPF / 0.5 GPF Water saving option 0.47 LPF / 0.125 GPF Touch-free electronic flush valve for urinals. Activated by infrared sensor. Shut-off valve, filter and low battery indicator are included. Powered by a 9V battery or a 9V transformer. 24 hours hygiene flush is included. Pre flush optional upon request. Metallic panel in satin finish. Adjustable settings by remote control: sensor range, security time, delay in, delay out, on-off and reset to factory settings.
