# Touch-free Electronic Lavatory Faucet, Condor from Stern. 9 V Battery

- Owner of the file: CONSTRUNARIO
- Format: FIEBDC-3/2012
- Program: Construnario Versión 3.51
- Date of prices: 19/10/2021
- Currency: EUR

**210000** u Touch-free Electronic Lavatory Faucet, Condor from Stern. 9 V Battery
Price: 000
Touch-free Electronic Lavatory Faucet, Condor from Stern. 9 V Battery Installation Deck mounted Power Supply • 9V battery • 9V transformer **When used with a transformer: optional 9 V Lithium battery for back-up in case of power failure. Operating pressure 0.5-8.0 bar / 7.0-116.0 psi For greater water pressure please use a pressure reducing valve Water supply Cold or premixed water Water flow 6 LPM / 1.58 GPM - SSR PCA stream Water Saving Options 4 LPM / 1 GPM ; 3 LPM / 0.8 GPM 1.89 LPM / 0.5 GPM ; 1.3 LPM 0.35 GPM - PCA spray Water temperature 70°C Maximum Touch free electronic faucet for deck mounted installations with integrated panel. For cold or premixed water, activated by infrared sensor. Powered by an externally mounted 9V battery or 9V transformer. Latching solenoid valve is located in the IP67 water proof dual power input box. Sensor settings adjustable by optional remote control. Other sensor settings (delay in, delay out and security time) can also be adjusted by remote control. Faucet will automatically shut off after being used for more than 90 seconds. Sensor features a low battery level indicator.
