# Grifo libre de contacto para lavabo, referencia 210100 de la serie Condor 1010 de Stern. Pila alcalina 9v

- Propiedad del archivo: CONSTRUNARIO
- Formato: FIEBDC-3/2012
- Programa: Construnario Versión 3.51
- Fecha de los precios: 19/10/2021
- Divisa: EUR

**210100** u Grifo libre de contacto para lavabo, referencia 210100 de la serie Condor 1010 de Stern. Pila alcalina 9v
Grifo libre de contacto para lavabo, referencia 210100 de la serie Condor 1010 de Stern. Pila alcalina 9v Instalación: Lavabo o encimera Fuente de alimentación: • Pila alcalina de 9V • Transformador de 9V Presión de agua recomendada: 0.5-8.0 bar / 7.0-116.0 psi. Para Presión del agua de mas de 8 bar, utilice una válvula reductora Suministro de agua: Agua fría o premezclada Flujo de agua: 6 LPM / 1.58 GPM - SSR PCA stream Opcional bajo pedido: 4 LPM / 1 GPM ; 3 LPM / 0.8 GPM 1.89 LPM / 0.5 GPM ; 1.3 LPM 0.35 GPM - PCA spray Temperatura del agua: 70°C máx Grifo electrónico libre de contacto para lavabo, activado por sensor de infrarrojos para agua fría o premezclada. Funciona con pila externa de 9 V ó transformador de 9 V. Provisto con una unidad con sistema de alimentación de energía dual power que permite su uso con pila de 9V o con transformador de 9 V. Válvula solenoide biestable ubicada dentro de la unidad de alimentación de energía dual power IP67 a prueba de agua. Es posible utilizar la unidad con transformador y utilizar el respaldo de pila, mediante la incorporación de una pila de 9V que permitirá continuar con el uso normal del producto en el caso de de haber fallas en el suministro eléctrico. Incluye filtros. El rango del sensor se ajusta por control remoto. otras funciones del sensor pueden regularse también por control remoto: tiempo de respuesta, tiempo de retardo y tiempo de seguridad. El grifo se cerrará automáticamente tras 90 segundos de uso continuo. El sensor incorpora un indicador de pila baja.
