# Grifo electrónico sin contacto, modelo Touch Free B de Stern. Pila externa de 9V

- Propiedad del archivo: CONSTRUNARIO
- Formato: FIEBDC-3/2012
- Programa: Construnario Versión 3.51
- Fecha de los precios: 19/10/2021
- Divisa: EUR

**225610** u Grifo electrónico sin contacto, modelo Touch Free B de Stern. Pila externa de 9V
Grifo electrónico sin contacto, modelo Touch Free B de Stern. Pila externa de 9V Instalación: montado sobre lavabo o encimera Presión de funcionamiento: 0.5-8.0 bar / 7.0-116.0 PSI Suministro de agua: Fría o premezclada (1 agua) Opciones para el ahorro en el consumo de agua: 4 lPm / 1 GPm ; 3 lPm / 0.8 GPm 1.89 lPm / 0.5 GPm ; 1.3 lPm 0.35 GPm - PCA spray 1.3 LPM / 0.35 GPM Temperatura de agua: máximo 70ºC Grifo electrónico libre de contacto para lavabo, activado por sensor de infrarrojos Nano. Alimentado con pila externa o con Transformador eléctrico de 9 V. Versiones disponibles a un agua para agua fría o premezclada. Incluye filtros e indicador de pila baja. El rango del sensor puede ser ajustado en forma manual o por control remoto. Funciones modificables con control remoto: Rango del Sensor, tiempo de Reacción, tiempo de Retraso, tiempo de Seguridad, Encendido y Apagado. El grifo se cerrará automáticamente después de ser utilizado durante más de 90 segundos.
