# Touch-free Electronic Lavatory Faucet, Touch Free B AB1953 from Stern. 9 V Battery

- Owner of the file: CONSTRUNARIO
- Format: FIEBDC-3/2012
- Program: Construnario Versión 3.51
- Date of prices: 19/10/2021
- Currency: EUR

**225610** u Touch-free Electronic Lavatory Faucet, Touch Free B AB1953 from Stern. 9 V Battery
Price: 000
Touch-free Electronic Lavatory Faucet, Touch Free B AB1953 from Stern. 9 V Battery Installation Deck mounted Power Supply Options • 9V battery Box • 9V transformer Operating pressure 0.5-8.0 bar / 7.0-116.0 psi For greater water pressure please use a pressure reducing valve Water supply Cold and hot water Water Saving Options 5 LPM / 1.32 GPM ; 1.89 LPM / 0.5 GPM Water temperature 70°C Maximum Touch free electronic faucet for deck mounted installations. For cold or premixed water. Filter included. Activated by a nano infrared sensor. Includes a low battery indicator. Solid brass one-piece construction. Sensor range is adjustable manually and by remote control. The following settings can be changed by using the Stern remote control: sensor range, security time, delay in, delay out and on-off.
