# Touch-Free Electronic Soap Dispenser, Green 1,6 E from Stern

- Owner of the file: CONSTRUNARIO
- Format: FIEBDC-3/2012
- Program: Construnario Versión 3.51
- Date of prices: 19/10/2021
- Currency: EUR

**225816** u Touch-Free Electronic Soap Dispenser, Green 1,6 E from Stern
Price: 000
Touch-Free Electronic Soap Dispenser, Green 1,6 E from Stern Installation Deck-mounted Power Supply 12V Transformer Soap 1.6 gallon / 6 liter soap tank. This soap dispenser includes a peristaltic pump that allows the use of any non-proprietary liquid soap or detergent of the correct viscosity. Soap Dose Default setting: 1.2-1.6 cc Adjustable by remote control in accordance to the selected soap Soap Viscosity 100-3800 cPs Refill Soap priming operated by remote control or by easy-to-use manual refill button Touch free electronic soap dispenser for deck mounted installations. Activated by infrared sensor. Chrome plated body, other finishes available. Includes a 1.6 gallon / 6 liter soap tank and Stainless Steel tank support. Optional underbasin cabinet for retrofit installations to hide tank and unsightly pipes. Optional for remote installation: extension cable and longer piping. The following functions can be performed by using Stern remote control: soap quantity selection, refill the soap tank, temporary off, coming back to factory settings.
