# Touch-free Electronic Lavatory Faucet, Green 1000 AB 1953 from Stern. 9 V Battery

- Owner of the file: CONSTRUNARIO
- Format: FIEBDC-3/2012
- Program: Construnario Versión 3.51
- Date of prices: 19/10/2021
- Currency: EUR

**225871** u Touch-free Electronic Lavatory Faucet, Green 1000 AB 1953 from Stern. 9 V Battery
Price: 000
Touch-free Electronic Lavatory Faucet, Green 1000 AB 1953 from Stern. 9 V Battery Installation Lavatory mounted Power Supply • External battery box with 9V Alkaline Battery • Internal 9V battery. • 9V Transformer Operating pressure 0.5-8.0 BAR / 7.0-116 PSI. For a pressure over 8 bar use a pressure reducing valve. Water supply Hot and cold water Water flow 6 LPM / 1.58 GPM - SSR PCA stream Water Saving Options 6 LPM / 1.58 GPM ; 4 LPM / 1 GPM ; 3 LPM / 0.8 GPM 1.89 LPM / 0.5 GPM ; 1.3 LPM 0.35 GPM Water temperature 70°C Maximum Security Time 90 seconds. Adjustable with Stern’s remote control. Electronic lavatory faucet activated by infrared sensor. For hot and cold water. Solid brass one-piece construction. Available with an internally mounted 9V battery, externally mounted 9V battery or a 9V transformer. Filters included. Sensor range is adjustable by remote control. Other sensor settings (delay in, delay out and security time) can also be adjusted by remote control. Faucet will automatically shut off after being used for more than 90 seconds. Sensor features a low battery level indicator.
