# Grifo electrónico libre de contacto para instalación sobre encimera, referencia Green E B1953de Stern. Transformador de 9 V

- Propiedad del archivo: CONSTRUNARIO
- Formato: FIEBDC-3/2012
- Programa: Construnario Versión 3.51
- Fecha de los precios: 19/10/2021
- Divisa: EUR

**225941** u Grifo electrónico libre de contacto para instalación sobre encimera, referencia Green E B1953de Stern. Transformador de 9 V
Grifo electrónico libre de contacto para instalación sobre encimera, referencia Green E B1953de Stern. Transformador de 9 V Instalación: Montado sobre lavabo Presión de funcionamiento: 0.5 - 8.0 BAR (7 - 116 PSI). Tiempo de flujo 8 segundos. Se puede modificar con el mando a distancia. Suministro de agua: agua fría o premezclada Opciones para ahorro de agua: 0.35 GPM/1.3 LPM - PCA SPRAY 0.5 GPM / 1.89 LPM - PCA SPRAY 1.0 GPM / 4 LPM - PCA SPRAY Temperatura del agua: máximo 70ºC Tiempo de seguridad: cierra automáticamente tras 90 segundos. Se puede regular con el mando a distancia Grifo electrónico libre de contacto para instalación sobre encimera. Activado por un sensor infrarrojo. Construcción en una pieza sola pieza de latón cromado . Para agua fría o premezclada. Incluye filtro e indicador de pila baja en la versión a baterías válvula solenoide, situada dentro del cuerpo del producto. Operado por transformador o pila externa o interna . Funciones modificables con control remoto: Rango del Sensor, Tiempo de Reacción, Tiempo de Retraso, Tiempo de Seguridad, Encendido y Apagado. El grifo se cerrará automáticamente después de ser utilizado durante más de 90 segundos.
