# Grifo electrónico libre de contacto para instalación sobre encimera, referencia Green B AB1953 de Stern. Pila de 9 V

- Propiedad del archivo: CONSTRUNARIO
- Formato: FIEBDC-3/2012
- Programa: Construnario Versión 3.51
- Fecha de los precios: 19/10/2021
- Divisa: EUR

**225981** u Grifo electrónico libre de contacto para instalación sobre encimera, referencia Green B AB1953 de Stern. Pila de 9 V
Grifo electrónico libre de contacto para instalación sobre encimera, referencia Green B AB1953 de Stern. Pila de 9 V Instalación: Montado sobre lavabo Opciones de fuente de alimentación • Pila de 9 V interna o externa · Transformador de 9 V Presión de funcionamiento: 0.5-8.0 BAR / 7.0-116 PSI. Para presión de más de 8 bar usar una válvula reductora Suministro de agua: Agua fría y premezclada Opciones para ahorro de agua: 6 LPM / 1.58 GPM ; 4 LPM / 1 GPM ; 3 LPM / 0.8 GPM 1.89 LPM / 0.5 GPM ; 1.3 LPM 0.35 GPM Temperatura del agua: Máximo 70°C Grifo temporizado electrónico, activación por contacto mediante tecnología piezoeléctrica, para agua fría y premezclada válvula solenoide dentro del cuerpo del producto, lo cual las hace más resistentes al vandalismo. versiones disponibles con pila interna o externa o a transformador tiempo de flujo de agua de 8 segundos modificables en sitio.
