# Touch-free Electronic Lavatory Faucet, Green Time B AB 1953 from Stern. 9 V Battery

- Owner of the file: CONSTRUNARIO
- Format: FIEBDC-3/2012
- Program: Construnario Versión 3.51
- Date of prices: 19/10/2021
- Currency: EUR

**225981** u Touch-free Electronic Lavatory Faucet, Green Time B AB 1953 from Stern. 9 V Battery
Price: 000
Touch-free Electronic Lavatory Faucet, Green Time B AB 1953 from Stern. 9 V Battery Installation Lavatory mounted Power Supply • Internal 9V battery • 9V battery • 9V transformer Operating pressure 0.5-8.0 bar / 7.0-116.0 psi Water supply Cold and premixed water Water flow 6 LPM / 1.58 GPM - SSR PCA stream Water Saving Options 4 LPM / 1 GPM ; 3 LPM / 0.8 GPM 1.89 LPM / 0.5 GPM ; 1.3 LPM 0.35 GPM - PCA spray Water temperature 70°C Maximum Security Time Auto shutoff after 90 seconds. adjustable by remote control Electronic self-closing lavatory faucet, operated by touch. For cold or premixed water. Lead free. Available with a 9V battery or a 9V transformer. LED ring llumination available. Latching solenoid valve is located above deck inside the product. Filters included. The faucet will automatically shut off after a flow time of 8 seconds. Theflow time is adjustable on site as required.
