# Grifo electrónico libre de contacto para lavabo, referencia CSABA E de Stern. Transformador 9 V. . Agua fría o premezclada

- Propiedad del archivo: CONSTRUNARIO
- Formato: FIEBDC-3/2012
- Programa: Construnario Versión 3.51
- Fecha de los precios: 18/10/2021
- Divisa: EUR

**233010** u Grifo electrónico libre de contacto para lavabo, referencia CSABA E de Stern. Transformador 9 V. . Agua fría o premezclada
Grifo electrónico libre de contacto para lavabo, referencia CSABA E de Stern. Transformador 9 V. . Agua fría o premezclada Instalación: lavabo o encimera Presión de agua recomendada: .5-8.0 bar / 7.0-116.0 PSI. Para presión del agua de mas de 8 bar, utilice una válvula reductora. Suministro de agua: Agua fría o premezclada Flujo de agua: 6 LPM / 1.58 GPM - SSR PCA stream Opcional bajo pedido: LPM / 1 GPM ; 3 LPM / 0.8 GPM 1.89 LPM / 0.5 GPM ; 1.3 LPM 0.35 GPM - PCA spray Temperatura del agua: 70°C máx Grifo electrónico libre de contacto para instalación sobre encimera, Activado por un sensor oculto en el caño. para agua fría o premezclada. Alimentado con sistema de alimentación dual power que permite utilizar el grifo con una pila de 9 V o un transformador de 9 V. Puede ir alimentado con un transformador de 9 V y un sistema integrado de respaldo de energía que funciona con una pila de 9 V, lo que permite utilizar el grifo normalmente en caso de fallo de energía. El sensor incluye un indicador de batería baja. Los siguientes parámetros pueden modificarse con el mando a distancia: rango del sensor, tiempo de seguridad, tiempo de reacción, tiempo de retraso, conexión-desconexión y retorno a la configuración de fábrica.
