# Touch-Free Deck Mounted Faucet, CSABA 1000 E from Stern. IP67 Dual power input box with 9V transformer

- Owner of the file: CONSTRUNARIO
- Format: FIEBDC-3/2012
- Program: Construnario Versión 3.51
- Date of prices: 18/10/2021
- Currency: EUR

**233030** u Touch-Free Deck Mounted Faucet, CSABA 1000 E from Stern. IP67 Dual power input box with 9V transformer
Price: 000
Touch-Free Deck Mounted Faucet, CSABA 1000 E from Stern. IP67 Dual power input box with 9V transformer Installation Deck mounted Power Supply Options · IP67 Dual power input box with a 9V battery (battery not included) · IP67 Dual power input box with a 9V transformer Operating pressure 0.5 - 8.0 BAR (7 - 116 PSI). With a pressure over 8 bar, use a pressure reducing valve. Water supply Hot and cold water Water Saving options 0.35 GPM / 1.32 LPM – PCA SPRAY 0.5 GPM / 1.89 LPM - PCA SPRAY 1.0 GPM / 4 LPM - PCA SPRAY Water temperature 70°C Maximum Security Time Auto shutoff after 90 seconds. adjustable by remote control Touch-free deck-mounted electronic faucet. With mixer for water temperature adjustment for hot and cold water. Powered by IP67 dual power input box that allows the faucet to be used with 9V battery or 9V transformer. Can be powered by a 9V transformer and an integrated back up system to be used with 9V lithium battery enabling the faucet to be used normally in case of power failure. Chrome plated body. Activated by concealed sensor built into the spout. Filter included. Sensor includes a low battery indicator. Adjustable settings by remote control: sensor range, security time, delay in, delay out, on-off and reset to factory settings.
