# Dispensador de jabón libre de contacto, referencia Csaba E de Stern. Transformador 12 V

- Propiedad del archivo: CONSTRUNARIO
- Formato: FIEBDC-3/2012
- Programa: Construnario Versión 3.51
- Fecha de los precios: 19/10/2021
- Divisa: EUR

**233110** u Dispensador de jabón libre de contacto, referencia Csaba E de Stern. Transformador 12 V
Dispensador de jabón libre de contacto, referencia Csaba E de Stern. Transformador 12 V Instalación: sobre encimera Accesorios: Botella rellenable de jabón de 1 litro. Este dispensador de jabón incluye una bomba peristáltica que permite el uso con diferentes tipos de jabón líquido Dosis de jabón: De fábrica entre 1.2 y 1.6 cc, en función del jabón elegido. La dosis de j jabón puede modificarse por medio del mando a distancia para dispensadores de jabón Reposición de jabón: Botón de rellenado de fácil uso para impulsar el jabón. Esta función puede realizarse también con el mando a distancia. Dispensador de jabón electrónico libre de contacto para instalación a mesada. activado por sensor de infrarrojos. Sensor integrado en el pico del grifo que permite una respuesta rápida en un rango corto, Cuerpo cromado; otros acabados disponibles. Incluye un depósito de jabón de un litro y soporte para el deposito . Apto para su uso con jabones líquidos de cualquier marca. Con el mando a distancia pueden realizarse las siguientes funciones: selección de la cantidad de jabÓn, rellenado del depósito de jabón desconexión temporal, retorno a configuración de fábrica.
