# Grifo electrónico libre de contacto, modelo Smart 1000 LB de Stern. Pila 9 V. Caño largo

- Propiedad del archivo: CONSTRUNARIO
- Formato: FIEBDC-3/2012
- Programa: Construnario Versión 3.51
- Fecha de los precios: 19/10/2021
- Divisa: EUR

**235510** u Grifo electrónico libre de contacto, modelo Smart 1000 LB de Stern. Pila 9 V. Caño largo
Grifo electrónico libre de contacto, modelo Smart 1000 LB de Stern. Pila 9 V. Caño largo Instalación: montado sobre lavabo Presión de funcionamiento: 0.5-8.0 BAR / 7.0-116 PSI. Para presión de más de 8 bar usar una válvula reductora Suministro de agua: agua fría y caliente Opciones para ahorro de agua: 6 LPM / 1.58 GPM ; 4 LPM / 1 GPM ; 3 LPM / 0.8 GPM 1.89 LPM / 0.5 GPM ; 1.3 LPM 0.35 GPM Temperatura de agua: máximo 70ºC Tiempo de seguridad: Cierre automático tras 90 segundos. Se puede regular con el mando a distancia Grifo electrónico libre de contacto para instalación sobre encimera. Activado por un sensor infrarrojo. Para agua fría y caliente. Incluye filtro e indicador de pila baja en la versión a baterías. Operado por transformador o pila externa. Otros acabados disponibles. Funciones modificables con control remoto: Rango del Sensor, Tiempo de Reacción, Tiempo de Retraso, Tiempo de Seguridad, Encendido y Apagado. El grifo se cerrara automáticamente después de ser utilizado durante más de 90 segundos.
