# Touch-free Electronic Lavatory Faucet, Smart 1000 E from Stern. 9 V Transformer

- Owner of the file: CONSTRUNARIO
- Format: FIEBDC-3/2012
- Program: Construnario Versión 3.51
- Date of prices: 19/10/2021
- Currency: EUR

**235600** u Touch-free Electronic Lavatory Faucet, Smart 1000 E from Stern. 9 V Transformer
Price: 000
Touch-free Electronic Lavatory Faucet, Smart 1000 E from Stern. 9 V Transformer Installation Deck-mounted Power Supply • 9V battery • 9V transformer Operating pressure 0.5-8.0 bAR / 7.0-116.0 PSI Water supply Hot and cold water Water flow 6 LPM / 1.58 GPM - SSR PCA stream Water Saving Options 4 LPM / 1 GPM ; 3 LPM / 0.8 GPM 1.89 LPM / 0.5 GPM ; 1.3 LPM 0.35 GPM - PCA spray Water temperature 70°C Maximum Security Time Auto shutoff after 90 seconds. adjustable by remote control Touch-free electronic faucet for deck-mounted installations. Activated by infrared sensor. With mixer for water temperature adjustment for hot and cold water. Filters included. Chrome plated body, other finishes available. Battery version includes a low battery indicator. Latching solenoid valve is located above deck inside the product for added vandal protection. Adjustable setting by remote control: sensor range, security time, delay in, delay out, on-off and reset to factory settings. 24 hour mandatory hygiene flush available upon request.
