# Touch-free electronic soap dispenser, Elite 1.6 E AISI316 from Stern. 12V Transformer

- Owner of the file: CONSTRUNARIO
- Format: FIEBDC-3/2012
- Program: Construnario Versión 3.51
- Date of prices: 19/10/2021
- Currency: EUR

**236126** u Touch-free electronic soap dispenser, Elite 1.6 E AISI316 from Stern. 12V Transformer
Price: 000
Touch free electronic soap dispenser for deck mounted installations. Activated by infrared sensor. Chrome plated body, other finishes available. Includes a 1.6 gallon / 6 liter soap tank and Stainless Steel tank support. Optional underbasin cabinet for retrofit installations to hide tank and unsightly pipes. Optional for remote installation: extension cable and longer piping. The following functions can be performed by using Stern remote control: soap quantity selection, refill the soap tank, temporary off, coming back to factory settings.
