# Touch-Free Electronic Lavatory Faucet, Elite 1000 Plus B from Stern. 9V battery

- Owner of the file: CONSTRUNARIO
- Format: FIEBDC-3/2012
- Program: Construnario Versión 3.51
- Date of prices: 18/10/2021
- Currency: EUR

**236750** u Touch-Free Electronic Lavatory Faucet, Elite 1000 Plus B from Stern. 9V battery
Price: 000
Touch-Free Electronic Lavatory Faucet, Elite 1000 Plus B from Stern. 9V battery Installation Lavatory mounted Power Supply • 9V external battery box • IP67 Battery Box for 6 AA 1.5V alkaline batteries • 9V Transformer • IP 68 Encapsulated 9V transformer Operating pressure 0.5-8.0 bar / 7.0-116.0 psi Water supply Cold or premixed water Water flow 6 lpm / 1.58 gpm - SSR PCA stream Water Saving Options 1.3 lpm/0.35 gpm, 1.89 LP M/0.5 GP M, 3 lpm/0.8gpm, 4 lpm/1 gpm - PCA spray Water temperature 70°C Maximum Security Time 90 seconds. Adjustable by remote control Touch-free electronic faucet for deck-mounted installations. Activated by Infrared sensor. Chrome plated body, other finishes available. Tall body version 338 mm / 13.30” for counter top wash basins. Includes a low battery indicator. The Elite line has an Infrared sensor and a solenoid valve inside the body of the product for added vandal resistance. Adjustable settings by remote control: Sensor range, Security time, Delay In, Delay Out and On-Off. 24 hour mandatory hygiene flush can be provided upon request.
