# Touch-Free Electronic Lavatory Faucet, Elite 1000 E from Stern. 9V transformer

- Owner of the file: CONSTRUNARIO
- Format: FIEBDC-3/2012
- Program: Construnario Versión 3.51
- Date of prices: 18/10/2021
- Currency: EUR

**236805** u Touch-Free Electronic Lavatory Faucet, Elite 1000 E from Stern. 9V transformer
Price: 000
Touch-Free Electronic Lavatory Faucet, Elite 1000 E from Stern. 9V transformer Installation Lavatory mounted Power Supply • 9V external battery box • IP67 Battery Box for 6 AA 1.5V alkaline batteries • 9V Transformer • IP 68 Encapsulated 9V transformer Operating pressure 0.5-8.0 bar / 7.0-116.0 PSI Water supply Hot and cold water Water flow 2 LPM / 0.5 GPM Water temperature 70°C Maximum Security Time 90 seconds. Adjustable by remote control Touch-free electronic faucet for deck-mounted installations. Activated by Infrared sensor. Chrome plated body, other finishes available. Includes a low battery indicator. With mixer for water temperature adjustment for hot and cold water. The Elite line has an Infrared sensor and a solenoid valve inside the body of the product for added vandal resistance. Adjustable settings by remote control: Sensor range, Security time, Delay In, Delay Out and On-Off. 24 hour mandatory hygiene flush can be provided upon request. Compliance certifications: IAMPO (USA), WRAS (UK), VA-ETA (Denmark), SINTEF (Norway)
