# Touch-Free Electronic Lavatory Faucet, Extreme 1000 E from Stern. 9V transformer

- Owner of the file: CONSTRUNARIO
- Format: FIEBDC-3/2012
- Program: Construnario Versión 3.51
- Date of prices: 18/10/2021
- Currency: EUR

**237000** u Touch-Free Electronic Lavatory Faucet, Extreme 1000 E from Stern. 9V transformer
Price: 000
Touch-Free Electronic Lavatory Faucet, Extreme 1000 E from Stern. 9V transformer Installation Deck mounted Power Supply • 9V battery • 9V transformer Operating pressure 0.5-8.0 BAR / 7.0-116 PSI Water supply Hot and cold water Water flow 6 lpm / 1.58pm SSR PCA stream Water Saving Options 4 lpm / 1 gpm ; 3 lpm / 0.8 gpm ; 1.89 lpm / 0.5 gpm ; 1.3 lpm / 0.35 gpm - PCA spray Water temperature 70°C Maximum Security Time 90 seconds. Adjustable by remote control Touch-free electronic faucet for deck-mounted installations. With mixer for water temperature adjustment for hot and cold water. Activated by Infrared sensor. Chrome plated body, other finishes available. Battery version includes a low battery indicator. The Extreme line has an Infrared sensor and a solenoid valve inside the product’s body for added vandal resistance. Adjustable settings by remote control: Sensor range, Security time, Delay In, Delay Out and On-Off. 24 hour mandatory hygiene flush option can be provided upon request.
