# Touch-Free Electronic Lavatory Faucet, Extreme 1000 LFE AISI316 from Stern. 9V transformer

- Owner of the file: CONSTRUNARIO
- Format: FIEBDC-3/2012
- Program: Construnario Versión 3.51
- Date of prices: 18/10/2021
- Currency: EUR

**237004** u Touch-Free Electronic Lavatory Faucet, Extreme 1000 LFE AISI316 from Stern. 9V transformer
Price: 000
Touch-Free Electronic Lavatory Faucet, Extreme 1000 LFE AISI316 from Stern. 9V transformer Installation Deck mounted Power Supply 9V transformer or 9V battery Operating pressure 0.5-8.0 bar / 7.0-116.0 PSI For greater water pressure please use a pressure reducing valve Water supply Hot and cold water Water Saving Options 4 LPM / 1 GPM - HONEYCOMB TT , 1.89 LPM / 0.5 GPM ; PCA SPRAY Water temperature 70°C Maximum Security Time Auto shutoff after 90 seconds. adjustable by remote control Touch-free electronic faucet for deck-mounted installations. Lead-free version. With mixer for water temperature adjustment for hot and cold water. Activated by concealed sensor built into the spout. Chrome plated body, other finishes available. Filter included. Sensor includes a low battery indicator. The Extreme line has an Infrared sensor and a solenoid valve inside the product’s body for added vandal resistance. Adjustable settings by remote control: sensor range, security time, delay in, delay out, on-off and reset to factory settings. Stainless Steel AISI316 version is especially valued for its anti-corrosion properties.
