# Grifo electrónico sin contacto para lavabo, modelo Extreme 1000 LFB de Stern. Pila 9 V

- Propiedad del archivo: CONSTRUNARIO
- Formato: FIEBDC-3/2012
- Programa: Construnario Versión 3.51
- Fecha de los precios: 18/10/2021
- Divisa: EUR

**237102** u Grifo electrónico sin contacto para lavabo, modelo Extreme 1000 LFB de Stern. Pila 9 V
Grifo electrónico sin contacto para lavabo, modelo Extreme 1000 LFB de Stern. Pila 9 V Instalación: lavabo o encimera Presión recomendada: Grifo electrónico libre de contacto para instalación sobre encimera. Activado por un sensor oculto en el caño. Para agua fría y caliente, Incluye filtro. La válvula solenoide se sitúada dentro del cuerpo del producto . El sensor incluye un indicador de batería baja. versión fabricada en acero inoxidable 316 disponible Los siguientes parámetros pueden modificarse con el mando a distancia: rango del sensor, tiempo de seguridad, tiempo de reacción, tiempo de retraso, conexión-desconexión y retorno a la configuración de fábrica. Suministro de agua: agua fría y caliente Flujo de agua: 6 LPM / 1.58 GPM - SSR PCA stream Opciones ahorro de agua: 4 LPM / 1 GPM ; 3 LPM / 0.8 GPM 1.89 LPM / 0.5 GPM ; 1.3 LPM 0.35 GPM - PCA spray Temperatura del agua: máximo 70º C Grifo electrónico libre de contacto para instalación sobre encimera. Activado por un sensor oculto en el caño. Para agua fría y caliente, Incluye filtro. La válvula solenoide se sitúada dentro del cuerpo del producto . El sensor incluye un indicador de batería baja. versión fabricada en acero inoxidable 316 disponible Los siguientes parámetros pueden modificarse con el mando a distancia: rango del sensor, tiempo de seguridad, tiempo de reacción, tiempo de retraso, conexión-desconexión y retorno a la configuración de fábrica.
