# Touch-Free Electronic Lavatory Faucet, Extreme Plus B from Stern. Battery

- Owner of the file: CONSTRUNARIO
- Format: FIEBDC-3/2012
- Program: Construnario Versión 3.51
- Date of prices: 18/10/2021
- Currency: EUR

**237250** u Touch-Free Electronic Lavatory Faucet, Extreme Plus B from Stern. Battery
Price: 000
Touch-Free Electronic Lavatory Faucet, Extreme Plus B from Stern. Battery Installation Lavatory mounted Power Supply • External battery box with 9V Alkaline Battery • IP 67 battery box including 6AA, 1.5 V alkaline batteries. • 9V Transformer • IP 68 Encapsulated 9V Transformer Operating pressure 0.5-8.0 BAR / 7.0-116 PSI Water supply Cold and Premixed water Water Saving Options · 6 LPM / 1.58 GPM · 4 LPM / 1 GPM · 3 LPM / 0.8 GPM · 1.89 LPM / 0.5 GPM · 1.3 LPM / 0.35 GPM Water temperature 70°C Maximum Security Time 90 seconds. Adjustable by remote control Touch free electronic faucet for deck mounted installations. Tall version for counter top washbasins. For cold or premixed water. Filters included. Activated by an infrared sensor. Chrome plated body, other finishes available. Includes a low battery indicator. Latching solenoid valve is located above deck inside the product, which makes it more resistant to vandalism. Installed as a regular faucet, simply connect the battery to complete the installation. The following settings can be changed by using the Stern remote control: sensor range, security time, delay in, delay out and on-off. A 24 hours mandatory hygiene flush can be provided upon request
