# Grifo electrónico sin contacto, modelo Extreme HLE de Stern. Transformador de 9 V

- Propiedad del archivo: CONSTRUNARIO
- Formato: FIEBDC-3/2012
- Programa: Construnario Versión 3.51
- Fecha de los precios: 18/10/2021
- Divisa: EUR

**237316** u Grifo electrónico sin contacto, modelo Extreme HLE de Stern. Transformador de 9 V
Grifo electrónico sin contacto, modelo Extreme HLE de Stern. Transformador de 9 V Instalación: Sobre mesada Fuente de alimentación; • Caja IP67 de alimentación dual con pila de 9 V · Transformador de 9 V Presión de agua recomendada: 0.5-8.0 bar / 7.0-116.0 PSI. Para presión del agua de mas de 8 bar, utilice una válvula reductora Suministro de agua: Agua fría o premezclada Flujo de agua: 6 LPM / 1.58 GPM - SSR PCA stream Opcional bajo pedido: 4 LP / 1,0 GPM - PCA SPRAY Temperatura del agua 70°C máx. Tiempo de seguridad: Cierre automático tras 90 segundos, regulable con el mando a distancia. Grifo electrónico libre de contacto para instalación sobre encimera. Activado por un sensor infrarrojo. Para agua fría y premezclada . Incluye filtro e indicador de pila baja en la versión a baterías. Operado por transformador o pila externa. Caño largo 176mm. Funciones modificables con control remoto: Rango del Sensor, Tiempo de Reacción, Tiempo de Retraso, Tiempo de Seguridad, Encendido y Apagado. El grifo se cerrara automáticamente después de ser utilizado durante más de 90 segundos
