# Touch-Free Electronic Lavatory Faucet, Extreme HLB from Stern. 9V Battery

- Owner of the file: CONSTRUNARIO
- Format: FIEBDC-3/2012
- Program: Construnario Versión 3.51
- Date of prices: 18/10/2021
- Currency: EUR

**237317** u Touch-Free Electronic Lavatory Faucet, Extreme HLB from Stern. 9V Battery
Price: 000
Touch-Free Electronic Lavatory Faucet, Extreme HLB from Stern. 9V Battery Installation Lavatory mounted Power Supply ·IP67 Dual power input box with a 9V battery or 9V transformer Operating pressure 0.5-8.0 bar / 7.0-116.0 PSI Water supply Cold and premixed water Water flow 6 LPM / 1.58 GPM - SSR PCA stream Water Saving Options 4 LPM / 1 GPM ; 3 LPM / 0.8 GPM 1.89 LPM / 0.5 GPM ; 1.3 LPM 0.35 GPM - PCA spray Water temperature 70°C Maximum Security Time 90 seconds. Adjustable by remote control Touch-free electronic faucet for deck-mounted installations. Cold or premixed water. Activated by Infrared sensor. Chrome plated body, other finishes available. Battery version includes a low battery indicator. Long Spout 176mm. Dual power input box. When powered by a 9V transformer features an integrated backup system to be used with a 9V battery that enables the product to be used normally in case of power failure. The Extreme line has an Infrared sensor and a solenoid valve inside the product’s body for added vandal resistance. Adjustable settings by remote control: Sensor range, Security time, Delay In, Delay Out and On-Off. 24 hour mandatory hygiene flush option can be provided upon request.
