# Grifo electrónico mural libre de contacto, referencia Extreme CS E de Stern. Transformador 9 V. Paredes de cartón-yeso

- Propiedad del archivo: CONSTRUNARIO
- Formato: FIEBDC-3/2012
- Programa: Construnario Versión 3.51
- Fecha de los precios: 19/10/2021
- Divisa: EUR

**237800** u Grifo electrónico mural libre de contacto, referencia Extreme CS E de Stern. Transformador 9 V. Paredes de cartón-yeso
Grifo electrónico mural libre de contacto, referencia Extreme CS E de Stern. Transformador 9 V. Paredes de cartón-yeso Instalación: instalación oculta en muros de cartón-yeso. Fuente de alimentación: pila de 9 V Presión de funcionamiento: 0,5-8,0 bar (7-116 PSI). Con una presión superior a 8 bar debe utilizarse una válvula reductora de presión. Suministro de agua: agua fría o premezclada. Opciones para ahorro de agua: 4 LP / 1,0 GPM - PCA Spray Temperatura del agua: máximo 70ºC Tiempo de seguridad: Cierre automático tras 90 segundos, regulable con el mando a distancia. Grifo electrónico mural libre de contacto. Para agua fría o premezclada. Para instalación oculta en paredes de ladrillo u hormigón e instalaciones sin acceso trasero. Alimentado con una caja IP67 de alimentación dual que permite el uso del grifo con una pila de 9 V o un transformador de 9 V. Puede alimentarse también con un transformador de 9V y un sistema integrado de respaldo que se utiliza con una pila de litio de 9 V y que permite el uso normal del grifo en caso de fallo de energía. Cuerpo de latón cromado; hay otros acabados disponibles. Activado por un sensor oculto en el caño. Incluye filtro. El sensor incorpora un indicador de batería baja. Se pueden modificar los siguientes parámetros con el mando a distancia: rango del sensor, tiempo de seguridad, tiempo de reacción, tiempo de retraso, conexión-desconexión y retorno a la configuración de fábrica.
