# Touch-free Electronic Wall-Mounted Faucet, Extreme CS B AISI316 from Stern. 9 V Battery

- Owner of the file: CONSTRUNARIO
- Format: FIEBDC-3/2012
- Program: Construnario Versión 3.51
- Date of prices: 19/10/2021
- Currency: EUR

**237801-316** u Touch-free Electronic Wall-Mounted Faucet, Extreme CS B AISI316 from Stern. 9 V Battery
Price: 000
Touch-free Electronic Wall-Mounted Faucet, Extreme CS B AISI316 from Stern. 9 V Battery Installation Concealed installation in brick walls Power Supply Options · 9V battery · 9V Transformer Operating pressure 0.5 - 8.0 BAR (7 - 116 PSI). With a pressure over 8 bar, use a pressure reducing valve. Water supply Cold or premixed water Water Saving options 0.35 GPM/1.3 LPM - PCA SPRAY 0.5 GPM / 1.89 LPM - PCA SPRAY 1.0 GPM / 4 LPM - PCA SPRAY Water temperature 70°C Maximum Security Time Auto shutoff after 90 seconds. adjustable by remote control Touch-free wall-mounted electronic faucet. For cold or premixed water. For concealed installation in concrete or brick walls and installations with no back access. Powered by IP67 dual power input box that allows the faucet to be used with 9V battery or 9V transformer. Can be powered by a 9V transformer and an integrated back up system to be used with 9V lithium battery enabling the faucet to be used normally in case of power failure. Stainless Steel AISI 316 body. Activated by concealed sensor built into the spout. Filter included. Sensor includes a low battery indicator. Adjustable settings by remote control: sensor range, security time, delay in, delay out, on-off and reset to factory settings.
