# Grifo electrónico mural libre de contacto, referencia Extreme CS DPE de Stern. Transformador 9 V. Paredes de ladrillo. AISI 316

- Propiedad del archivo: CONSTRUNARIO
- Formato: FIEBDC-3/2012
- Programa: Construnario Versión 3.51
- Fecha de los precios: 19/10/2021
- Divisa: EUR

**237803-316** u Grifo electrónico mural libre de contacto, referencia Extreme CS DPE de Stern. Transformador 9 V. Paredes de ladrillo. AISI 316
Grifo electrónico mural libre de contacto, referencia Extreme CS DPE de Stern. Transformador 9 V. Paredes de ladrillo. AISI 316 Instalación: instalación oculta en muros de ladrillo. Fuente de alimentación: transformador de 9 V Presión de funcionamiento: 0,5-8,0 bar (7-116 PSI). Con una presión superior a 8 bar debe utilizarse una válvula reductora de presión. Suministro de agua: agua fría o premezclada. Opciones para ahorro de agua: 4 LP / 1,0 GPM - PCA Spray Temperatura del agua: máximo 70ºC Tiempo de seguridad: Cierre automático tras 90 segundos, regulable con el mando a distancia. Grifo electrónico mural libre de contacto. Para agua fría o premezclada. Para instalación oculta en paredes de ladrillo e instalaciones sin acceso trasero. Alimentado con una caja IP67 de alimentación dual que permite utilizar el grifo con una pila de 9 V o un tranformador de 9 V. Puede ir alimentado con un transformador de 9 V y un sistema integrado de respaldo que funciona con una pila de litio de 9 V, lo que permite utilizar el grifo normalmente en caso de fallo de energía. Cuerpo fabricado en acero inoxidable AISI 316. Activado por un sensor oculto en el caño. Incluye filtro. El sensor incorpora un indicador de batería baja. Se pueden modificar los siguientes parámetros con el mando a distancia: rango del sensor, tiempo de seguridad, tiempo de reacción, tiempo de retraso, conexión-desconexión y retorno a la configuración de fábrica.
