# Dispensador de jabón mural, libre de contacto, modelo Extreme CS SD B de Stern. Caja porta pilas

- Propiedad del archivo: CONSTRUNARIO
- Formato: FIEBDC-3/2012
- Programa: Construnario Versión 3.51
- Fecha de los precios: 19/10/2021
- Divisa: EUR

**237891** u Dispensador de jabón mural, libre de contacto, modelo Extreme CS SD B de Stern. Caja porta pilas
Dispensador de jabón mural, libre de contacto, modelo Extreme CS SD B de Stern. Caja porta pilas Instalación: Mural. Instalación normal con el depósito bajo el lavabo o instalación remota con el kit de soporte de depósito fijado a la pared. Jabón: Depósito de jabón de 1 litro. Este dispensador de jabón incorpora una bomba peristáltica que permite el uso de cualquier tipo de jabón líquido, detergente o gel antibacteriano. Dosis de jabón: Configurado en fábrica de 0,7 a 0,9 cc, dependiendo del jabón elegido. La cantidad de jabón puede modificarse utilizando el mando a distancia para dispensadores de jabón. Rellenado: Botón de rellenado de fácil uso para que el jabón comience a salir por la boquilla. Esta función también puede realizarse con el mando a distancia. Dispensador de jabón electrónico libre de contacto para instalación a pared. Activado por sensor de infrarrojos. Cuerpo cromado; otros acabados disponibles, versión fabricada en acero inoxidable 316 disponible Incluye un depósito de jabón de 1 litro y soporte para el depósito de jabón. Apto para su uso con jabones líquidos de diferentes marcas. Con el mando a distancia pueden realizarse las siguientes funciones: selección de la cantidad de jabón, rellenado del depósito de jabón desconexión temporal, retorno a configuración de fábrica.
