# Dispensador de jabón libre de contacto, modelo Extreme CS SD 2030 E AISI 316 de Stern. Para instalaciones en pared de ladrillo

- Propiedad del archivo: CONSTRUNARIO
- Formato: FIEBDC-3/2012
- Programa: Construnario Versión 3.51
- Fecha de los precios: 19/10/2021
- Divisa: EUR

**237892-316** u Dispensador de jabón libre de contacto, modelo Extreme CS SD 2030 E AISI 316 de Stern. Para instalaciones en pared de ladrillo.
Dispensador de jabón libre de contacto, modelo Extreme CS SD 2030 E AISI 316 de Stern. Para instalaciones en pared de ladrillo. Instalación: Mural. Para instalaciones en pared de ladrillo. Fuente de alimentación: Transformador de 12 V Jabón: Depósito de jabón de 1 litro, Este dispensador de jabón incorpora una bomba peristáltica que permite el uso de cualquier tipo de jabón líquido, detergente o gel antibacteriano. Dosis de jabón: configurado en fábrica de 0,7 a 0,9 cc, dependiendo del jabón elegido. La cantidad de jabón puede modificarse utilizando el mando a distancia para dispensadores de jabón. Rellenado: botón de rellenado de fácil uso para que el jabón comience a salir por la boquilla. Esta función también puede realizarse con el mando a distancia. Dispensador de jabón electrónico mural, libre de contacto, para instalación en paredes de ladrillo u hormigón e instalaciones sin acceso trasero. Cuerpo fabricado en acero inoxidable AISI316. Activado por un sensor oculto en lel caño. Alimentado con transformador de 12 V. Incluye un depósito de jabón de 1 litro y soporte para el depósito. Existe la opción de utilizar, para instalación remota, una extensión de cable y tuberías más largas. Las siguientes funciones pueden realizarse con el mando a distancia: selección de la cantidad de jabón, rellenado del depósito de jabón, desconexión temporal y retorno a la configuración de fábrica.
