# Touch-Free Soap Dispenser, Extreme CS SD 2030 AISI 316. 12 V transformer

- Owner of the file: CONSTRUNARIO
- Format: FIEBDC-3/2012
- Program: Construnario Versión 3.51
- Date of prices: 19/10/2021
- Currency: EUR

**237892-316** u Touch-Free Soap Dispenser, Extreme CS SD 2030 AISI 316. 12 V transformer
Price: 000
Touch-Free Soap Dispenser, Extreme CS SD 2030 AISI 316. 12 V transformer Installation Wall Mounted. For installations in brick walls. Power Supply 12V transformer Soap 1 Liter soap bottle. This soap dispenser includes a peristaltic pump that allows the use of any kind of liquid soap, detergent or antibacterial gel. Soap Dose Factory setting for 0.7 to 0.9 cc depending on the selected soap. The soap quantity can be changed using the soap dispenser´s remote control. Refill Easy to use refill button in order the soap will start to come out of the soap dispenser spout. This function can also be performed with the remote control. Touch free electronic soap dispenser for installation in concrete or brick walls and installations with no back access. Stainless Steel AISI316 body. Activated by concealed sensor built into the spout. Powered by 12V transformer. Includes a 1 liter soap bottle and bottle support. Optional for remote installation: extension cable and longer piping. The following functions can be performed using Stern remote control: soap quantity selection, soap tank refill, temporary off, reset to factory settings.
