# Dispensador de jabón libre de contacto, modelo Extreme Plus Soap Dispenser B de Stern. Trasnformador 12 V

- Propiedad del archivo: CONSTRUNARIO
- Formato: FIEBDC-3/2012
- Programa: Construnario Versión 3.51
- Fecha de los precios: 19/10/2021
- Divisa: EUR

**237905** u Dispensador de jabón libre de contacto, modelo Extreme Plus Soap Dispenser B de Stern. Trasnformador 12 V
Dispensador de jabón libre de contacto, modelo Extreme Plus Soap Dispenser B de Stern. Trasnformador 12 V Instalación: Montado sobre encimera. Instalación normal, con el depósito bajo el lavabo o remota, fijando a la pared el soporte para el depósito. Opciones de alimentación: • Caja porta pilas para seis pilas D • Transformador de 12 V o Caja porta pilas para seis (6) pilas tipo D Jabón: Depósito de jabón de un litro. Este dispensador de jabón incluye una bomba peristáltica que permite el uso de cualquier tipo de jabón líquido, detergente o gel antibacteriano. Dosificación del jabón: Dosis configurada de fábrica entre 1,2 y 1,6 cc, dependiendo del tipo de jabón elegido. La dosis de jabón puede modificarse con el control remoto del dosificador. Viscosidad de jabón: 100-3800 cPs Rellenado: Botón de rellenado fácil de usar para que el jabón comience a salir por la boquilla del dispensador. Esta función puede realizarse también con el control remoto. Dispensador de jabón electrónico libre de contacto, cuerpo alto, para instalaciones sobre encimera. Activado por sensor de infrarrojos. Cuerpo alto 304 mm / 11.96”. De cuerpo cromado, otros acabados disponibles. versión fabricada en acero inoxidable 316 disponible. Provisto con soporte y botella para relleno del jabón de 1 litro. Las siguientes funciones pueden realizarse con el mando a distancia: selección de la cantidad de jabón, rellenado del depósito de jabón, apagado temporal y retorno a la configuración de fabrica.
