# Touch-Free Soap Dispenser, Extreme SD 1.6 E from Stern. 2V Transformer

- Owner of the file: CONSTRUNARIO
- Format: FIEBDC-3/2012
- Program: Construnario Versión 3.51
- Date of prices: 19/10/2021
- Currency: EUR

**237916** u Touch-Free Soap Dispenser, Extreme SD 1.6 E from Stern. 2V Transformer
Price: 000
Touch-Free Soap Dispenser, Extreme SD 1.6 E from Stern. 2V Transformer Installation Wall mounted. Regular installation with the bottle below the lavatory or remote installation with bottle support kit to be secured to the wall. Power Supply • Battery box for six (6) DD batteries • 12V transformer Soap 1 Liter soap bottle. This soap dispenser includes a peristaltic pump that allows the use of any kind of liquid soap, detergent or antibacterial gel. Soap Dose Factory setting for 0.7 to 0.9 cc depending on the selected soap. The soap quantity can be changed using the soap dispenser´s remote control. Refill Easy to use refill button in order the soap will start to come out of the soap dispenser spout. This function can also be performed with the remote control. Touch free electronic soap dispenser for installations in brick walls. Chrome plated body, other finishes available. Activated by concealed sensor built into the spout. Includes a 1 liter soap bottle and bottle support. Optional for remote installation: extension cable and longer piping. The following functions can be performed by using Stern remote control: soap quantity selection, refill the soap tank, temporary off, coming back to factory settings.
