# Grifo electrónico sin contacto. Modelo Trendy Plus E de Stern. Transformador de 9 V. Cuerpo de 365 mm

- Propiedad del archivo: CONSTRUNARIO
- Formato: FIEBDC-3/2012
- Programa: Construnario Versión 3.51
- Fecha de los precios: 18/10/2021
- Divisa: EUR

**239150** u Grifo electrónico sin contacto. Modelo Trendy Plus E de Stern. Transformador de 9 V. Cuerpo de 365 mm
Grifo electrónico sin contacto. Modelo Trendy Plus E de Stern. Transformador de 9 V. Cuerpo de 365 mm Instalación: Lavabo o encimera Presión de funcionamiento: 0.5-8.0 BAR / 7.0-116 PSI Suministro de agua: Agua fria o premezclada Opciones para el ahorro en el consumo de agua: · 6 LPM / 1.58 GPM · 4 LPM / 1 GPM · 3 LPM / 0.8 GPM · 1.89 LPM / 0.5 GPM · 1.3 LPM / 0.35 GPM Temperatura de agua: máximo 70ºC Grifo electrónico libre de contacto para instalación a lavabo o encimera. Versión con cuerpo alto. Para agua fría o premezclada. Filtro incluido. Activado por sensor de infrarrojos. Cuerpo de latón cromado; otros acabados disponibles. Válvula solenoide situada en el interior del producto, lo que lo hace más resistente al vandalismo. Se instala como un grifo convencional y simplemente se conecta el transformador o pila para completar la instalación. Con el control remoto de Stern pueden cambiarse los siguientes parámetros: rango del sensor, tiempo de seguridad, tiempo de reacción, tiempo de retraso y encendido-apagado. Opción disponible bajo pedido especial: descarga automática cada 24 horas sin haber hecho uso del producto.
