# Touch-Free Electronic Faucet, Trendy 1000 E from Stern. 9 V Transformer

- Owner of the file: CONSTRUNARIO
- Format: FIEBDC-3/2012
- Program: Construnario Versión 3.51
- Date of prices: 18/10/2021
- Currency: EUR

**239300** u Touch-Free Electronic Faucet, Trendy 1000 E from Stern. 9 V Transformer
Price: 000
Touch-Free Electronic Faucet, Trendy 1000 E from Stern. 9 V Transformer Installation Lavatory mounted Recommended Pressure 0.5-8.0 BAR / 7.0-116 PSI. For a pressure over 8 bar use a pressure reducing valve. Power Supply • External battery box with 9V Alkaline Battery • 9V Transformer Water Saving Options 6 LPM / 1.58 GPM ; 4 LPM / 1 GPM ; 3 LPM / 0.8 GPM 1.89 LPM / 0.5 GPM ; 1.3 LPM / 0.35 GPM Water Supply Hot and cold water Water temperature Max 70ºC Security Time 90 seconds. Adjustable with Stern’s remote control. Electronic lavatory faucet for cold and hot water. Activated by infrared sensor. Powered by 9V battery or 9V Transformer. Chrome plated body. Sensor range is adjustable by remote control. Other sensor settings (delay in, delay out and security time) can also be adjusted by remote control. Faucet will automatically shut off after being used for more than 90 seconds. Sensor features a low battery level indicator. Other finishes available.
