# Touch-Free Electronic Faucet, Trendy 1000 Plus E from Stern. 9V transformer. Tall body 365 mm

- Owner of the file: CONSTRUNARIO
- Format: FIEBDC-3/2012
- Program: Construnario Versión 3.51
- Date of prices: 18/10/2021
- Currency: EUR

**239350** u Touch-Free Electronic Faucet, Trendy 1000 Plus E from Stern. 9V transformer. Tall body 365 mm
Price: 000
Touch-Free Electronic Faucet, Trendy 1000 Plus E from Stern. 9V transformer. Tall body 365 mm Installation Deck-mounted Power Supply • External battery box with 9V Alkaline Battery • 9V Transformer Operating pressure 0.5-8.0 bar / 7.0-116.0 psi Water supply Hot and cold water Water flow 6 LPM / 1.58 GPM - SSR PCA stream Water Saving Options 4 LPM / 1 GPM ; 3 LPM / 0.8 GPM 1.89 LPM / 0.5 GPM ; 1.3 LPM 0.35 GPM - PCA spray Water temperature 70°C Maximum Security time Auto shutoff after 90 seconds. adjustable by remote control Touch-free electronic faucet for deck-mounted installations. Cold or hot water. Activated by Infrared sensor. Tall version 365 mm \ 14.37” For counter top wash basins. Chrome plated body, other finishes available. Includes a low battery indicator. The Trendy line has an Infrared sensor and a solenoid valve inside the product’s body for added vandal resistance. 24 hour mandatory hygiene flush can be provided upon request. Adjustable setting by remote control: sensor range, security time, delay in, delay out, on-off and reset to factory settings.
