# Grifo electrónico sin contacto. Modelo Trendy LB de Stern. Pila de 9 V

- Propiedad del archivo: CONSTRUNARIO
- Formato: FIEBDC-3/2012
- Programa: Construnario Versión 3.51
- Fecha de los precios: 18/10/2021
- Divisa: EUR

**239400** u Grifo electrónico sin contacto. Modelo Trendy LB de Stern. Pila de 9 V
Grifo electrónico sin contacto. Modelo Trendy LB de Stern. Pila de 9 V Instalación: Lavabo o encimera Presión de funcionamiento: 0.5-8.0 bar / 7.0-116.0 PSI Para Presión del agua de mas de 8 bar, utilice una valvula reductora Suministro de agua: Agua fria o premezclada Opciones para el ahorro en el consumo de agua: 4 LPM / 1 GPM ; 3 LPM / 0.8 GPM 1.89 LPM / 0.5 GPM ; 1.3 LPM 0.35 GPM - PCA spray-+ Temperatura de agua: máximo 70ºC Grifo electrónico libre de contacto para instalación sobre encimera. Activado por un sensor infrarrojo. Para agua fría y premezclada, con caño largo de 91 mm. Incluye filtro e indicador de pila baja en la versión a baterías. Operado por transformador o pila externa. Funciones modificables con control remoto: Rango del Sensor, Tiempo de Reacción, Tiempo de Retraso, Tiempo de Seguridad, Encendido y Apagado. El grifo se cerrara automáticamente después de ser utilizado durante más de 90 segundo
